# Zeitvertrag SV-Prüfung Elektro u. BMA 2026-2030
Angebotsaufforderung (GAEB DA XML 3.3, DA83)
Projekt: 048-2025
Währung: EUR
Vergabeart: Offenes Verfahren
Ausführungsbeginn: 01.01.2026
Ausführungsende: 31.12.2029
Erstellt mit: GXML Toolbox V3.3 R20220330, ORCA AVA 26.0.6 26.00.06, 12.11.2025

## Vorbemerkungen
Das Universitätsklinikum Essen (AöR) sucht zur Durchführung der vorgeschriebenen wiederkehrenden Prüfungen und erforderlicher Erstabnahmen eine Prüforganisation ab 01.01.2026 - 31.12.2029.
Das UK Essen umfasst etwa 55 Gebäude am Standort Hufelandstraße 55, 45147 Essen und der unmittelbaren Umgebung. Bei diesen Gebäuden handelt es sich zum einen um Krankenhäuser verschiedener Größe, zum Teil mit Intensivstationen und OPs, zu anderen um Gebäude anderer Arten, wie z. B. Verwaltungsgebäude, Schulen, Versammlungsstätten, Laborgebäude etc. Bei einigen von ihnen handelt es sich um Hochhäuser. Auch Parkhäuser und Tiefgaragen gehören zu der Liegenschaft.
In den vorgenannten Gebäuden befinden sich, je nach Ausstattung und Funktion, eine oder mehrere der folgenden elektrischen Anlagen:
- Ortsfeste elektrische Anlagen und Betriebsmittel
- Sicherheitsbeleuchtung und -stromversorgung
- Ersatzstromerzeugungsanlagen
- Brandmeldeanlagen
- Alarmierungsanlagen

Diese sind, im Wesentlichen auf Grundlage der PrüfVO NRW, der BetrSichV und der DIN VDE, regelmäßig wiederkehrend von Sachverständigen zu prüfen. Die Prüffristen ergeben sich aus den genannten Vorschriften; darüber hinaus werden aus Gründen der betrieblichen Sicherheit nicht-prüfpflichtige elektrische Anlagen regelmäßig alle fünf Jahre wiederkehrend geprüft.
Die Prüfzeitpunkte ergeben sich aus den bisher erfolgten wiederkehrenden Prüfungen und sind mit dem Dez. 04.1 - Bau und Technik - Abteilung Elektrotechnik rechtzeitig für mindestens sechs Monate im Voraus abzustimmen. Der Auftragnehmer stellt für die durchzuführenden Prüfungen nach PrüfVO NRW anerkannte Sachverständige für die jeweilige (Teil-)Fachrichtungin ausreichender Anzahl zur Verfügung. Ein Sachverständiger jeder Teilfachrichtung bleibt für die Laufzeit dieses Vertrags der verantwortliche Ansprechpartner für das Universitätsklinikum Essen.
Darüber hinaus werden, in noch nicht genau absehbarem Umfang, Prüfungen vor Inbetriebnahme und Erstabnahmen von Neuanlagen sowie Teilabnahmen nach Umbauten erforderlich.
Dieser Vertrag gilt ab dem 01. Januar 2026 für 36 Monate. Mit Beginn dieses Vertrages übernimmt der Auftragnehmer unverzüglich die Terminplanung und die bereits festgelegten Prüfungstermine sowohl für wiederkehrende Prüfungen als auch für Prüfungen vor Inbetriebnahme, Erst- und Teilabnahmen. Dazu hat der Auftragnehmer ab sofort Personal in ausreichender Anzahl zur Verfügung zu stellen.
Sollten bereits festgelegte Prüfungstermine ausfallen oder wiederkehrende Prüfungen nicht innerhalb der vorgegebenen Frist durchgeführt werden behält sich das Universitätsklinikum Essen - Dez. 04.1 das Recht vor, diesen Vertrag nach einmaliger schriftlicher Aufforderung ohne Einhaltung einer Frist zu kündigen.

## Sämtliche Prüfungen werden zum Tages-, Halbtages- oder
Sämtliche Prüfungen werden zum Tages-, Halbtages- oder Stundensatz abgerechnet, eine Pauschalierung je Anlage oder Gebäude erfolgt nicht. Bürozeiten zur Vor- oder Nachbereitung, Erstellung der Prüfberichte oder sonstiger Dokumentation sind in die Tages-, Halbtages- und Stundensätze einzukalkulieren und werden nicht gesondert vergütet.
Die Kosten für die Anfahrt sind gesondert auszuweisen. Aufgrund der örtlichen Parkplatzsituation kann eine kostenfreie Parkmöglichkeit nicht garantiert werden. Die ggf. anfallenden Kosten für eine Parkhausnutzung sind in die Anfahrt einzukalkulieren.

## 01 Zeitvertrag Wiederkehrende SV-Prüfung Elektro und BMA 2026-2

### Titel 01 Ortsfeste elektrische Anlagen und Betriebsmittel

**01.1 Stundensatz**
Arbeitszeit eine Stunde vor Ort, bis maximal drei Stunden
Bürozeiten zur Vor- oder Nachbereitung, Erstellung der Prüfberichte oder sonstiger Dokumentation sind einzukalkulieren und werden nicht gesondert vergütet.
Menge: 15,000 Stk

**01.2 Halbtagessatz**
Arbeitszeit 4 Stunden vor Ort
Bürozeiten zur Vor- oder Nachbereitung, Erstellung der Prüfberichte oder sonstiger Dokumentation sind einzukalkulieren und werden nicht gesondert vergütet.
Menge: 10,000 Stk

**01.3 Tagessatz**
Arbeitszeit 8 Stunden vor Ort
Bürozeiten zur Vor- oder Nachbereitung, Erstellung der Prüfberichte oder sonstiger Dokumentation sind einzukalkulieren und werden nicht gesondert vergütet.
Menge: 90,000 Stk

**01.4 Anfahrtspauschale**
Aufgrund der örtlichen Parkplatzsituation kann eine kostenfreie Parkmöglichkeit nicht garantiert werden. Die ggf. anfallenden Kosten für eine Parkhausnutzung sind in die Anfahrt einzukalkulieren.
Menge: 108,000 Stk

**01.5 Nachtzuschlag**
Zuschlag je Stunde auf den Stundensatz für Arbeiten außerhalb der Regelarbeitszeit werktags von 20:00 - 06:00 Uhr
Menge: 30,000 Stk

**01.6 Samstagszuschlag**
Zuschlag je Stunde auf den Stundensatz für Arbeiten außerhalb der Regelarbeitszeit samstags von 06:00 - 20:00 Uhr
Menge: 25,000 Stk

**01.7 Samstagnachtzuschlag**
Zuschlag je Stunde auf den Stundensatz für Arbeiten außerhalb der Regelarbeitszeit samstags von 00:00 - 06:00 Uhr und von 20:00 - 24:00 Uhr
Menge: 3,000 Stk

**01.8 Sonntagszuschlag**
Zuschlag je Stunde auf den Stundensatz für Arbeiten außerhalb der Regelarbeitszeit sonntags von 00:00 - 24:00 Uhr
Menge: 1,000 Stk

**01.9 Feiertagszuschlag**
Zuschlag je Stunde auf den Stundensatz für Arbeiten außerhalb der Regelarbeitszeit feiertags von 00:00 - 24:00 Uhr
Menge: 1,000 Stk

### Titel 02 Sicherheitsbeleuchtung und -stromversorgung

**02.1 Stundensatz**
Arbeitszeit eine Stunde vor Ort, bis maximal drei Stunden
Bürozeiten zur Vor- oder Nachbereitung, Erstellung der Prüfberichte oder sonstiger Dokumentation sind einzukalkulieren und werden nicht gesondert vergütet.
Menge: 12,000 Stk

**02.2 Halbtagessatz**
Arbeitszeit 4 Stunden vor Ort
Bürozeiten zur Vor- oder Nachbereitung, Erstellung der Prüfberichte oder sonstiger Dokumentation sind einzukalkulieren und werden nicht gesondert vergütet.
Menge: 8,000 Stk

**02.3 Tagessatz**
Arbeitszeit 8 Stunden vor Ort
Bürozeiten zur Vor- oder Nachbereitung, Erstellung der Prüfberichte oder sonstiger Dokumentation sind einzukalkulieren und werden nicht gesondert vergütet.
Menge: 72,000 Stk

**02.4 Anfahrtspauschale**
Aufgrund der örtlichen Parkplatzsituation kann eine kostenfreie Parkmöglichkeit nicht garantiert werden. Die ggf. anfallenden Kosten für eine Parkhausnutzung sind in die Anfahrt einzukalkulieren.
Menge: 98,000 Stk

**02.5 Nachtzuschlag**
Zuschlag je Stunde auf den Stundensatz für Arbeiten außerhalb der Regelarbeitszeit werktags von 20:00 - 06:00 Uhr
Menge: 25,000 Stk

**02.6 Samstagszuschlag**
Zuschlag je Stunde auf den Stundensatz für Arbeiten außerhalb der Regelarbeitszeit samstags von 06:00 - 20:00 Uhr
Menge: 20,000 Stk

**02.7 Samstagnachtzuschlag**
Zuschlag je Stunde auf den Stundensatz für Arbeiten außerhalb der Regelarbeitszeit samstags von 00:00 - 06:00 Uhr und von 20:00 - 24:00 Uhr
Menge: 3,000 Stk

**02.8 Sonntagszuschlag**
Zuschlag je Stunde auf den Stundensatz für Arbeiten außerhalb der Regelarbeitszeit sonntags von 00:00 - 24:00 Uhr
Menge: 1,000 Stk

**02.9 Feiertagszuschlag**
Zuschlag je Stunde auf den Stundensatz für Arbeiten außerhalb der Regelarbeitszeit feiertags von 00:00 - 24:00 Uhr
Menge: 1,000 Stk

### Titel 03 Ersatzstromerzeugungsanlagen

**03.1 Stundensatz**
Arbeitszeit eine Stunde vor Ort, bis maximal drei Stunden
Bürozeiten zur Vor- oder Nachbereitung, Erstellung der Prüfberichte oder sonstiger Dokumentation sind einzukalkulieren und werden nicht gesondert vergütet.
Menge: 4,000 Stk

**03.2 Halbtagessatz**
Arbeitszeit 4 Stunden vor Ort
Bürozeiten zur Vor- oder Nachbereitung, Erstellung der Prüfberichte oder sonstiger Dokumentation sind einzukalkulieren und werden nicht gesondert vergütet.
Menge: 2,000 Stk

**03.3 Tagessatz**
Arbeitszeit 8 Stunden vor Ort
Bürozeiten zur Vor- oder Nachbereitung, Erstellung der Prüfberichte oder sonstiger Dokumentation sind einzukalkulieren und werden nicht gesondert vergütet.
Menge: 18,000 Stk

**03.4 Anfahrtspauschale**
Aufgrund der örtlichen Parkplatzsituation kann eine kostenfreie Parkmöglichkeit nicht garantiert werden. Die ggf. anfallenden Kosten für eine Parkhausnutzung sind in die Anfahrt einzukalkulieren.
Menge: 22,000 Stk

**03.5 Nachtzuschlag**
Zuschlag je Stunde auf den Stundensatz für Arbeiten außerhalb der Regelarbeitszeit werktags von 20:00 - 06:00 Uhr
Menge: 6,000 Stk

**03.6 Samstagszuschlag**
Zuschlag je Stunde auf den Stundensatz für Arbeiten außerhalb der Regelarbeitszeit samstags von 06:00 - 20:00 Uhr
Menge: 6,000 Stk

**03.7 Samstagnachtzuschlag**
Zuschlag je Stunde auf den Stundensatz für Arbeiten außerhalb der Regelarbeitszeit samstags von 00:00 - 06:00 Uhr und von 20:00 - 24:00 Uhr
Menge: 3,000 Stk

**03.8 Sonntagszuschlag**
Zuschlag je Stunde auf den Stundensatz für Arbeiten außerhalb der Regelarbeitszeit sonntags von 00:00 - 24:00 Uhr
Menge: 1,000 Stk

**03.9 Feiertagszuschlag**
Zuschlag je Stunde auf den Stundensatz für Arbeiten außerhalb der Regelarbeitszeit feiertags von 00:00 - 24:00 Uhr
Menge: 1,000 Stk

### Titel 04 Brandmeldeanlagen

**04.1 Stundensatz**
Arbeitszeit eine Stunde vor Ort, bis maximal drei Stunden
Bürozeiten zur Vor- oder Nachbereitung, Erstellung der Prüfberichte oder sonstiger Dokumentation sind einzukalkulieren und werden nicht gesondert vergütet.
Menge: 8,000 Stk

**04.2 Halbtagessatz**
Arbeitszeit 4 Stunden vor Ort
Bürozeiten zur Vor- oder Nachbereitung, Erstellung der Prüfberichte oder sonstiger Dokumentation sind einzukalkulieren und werden nicht gesondert vergütet.
Menge: 6,000 Stk

**04.3 Tagessatz**
Arbeitszeit 8 Stunden vor Ort
Bürozeiten zur Vor- oder Nachbereitung, Erstellung der Prüfberichte oder sonstiger Dokumentation sind einzukalkulieren und werden nicht gesondert vergütet.
Menge: 68,000 Stk

**04.4 Anfahrtspauschale**
Aufgrund der örtlichen Parkplatzsituation kann eine kostenfreie Parkmöglichkeit nicht garantiert werden. Die ggf. anfallenden Kosten für eine Parkhausnutzung sind in die Anfahrt einzukalkulieren.
Menge: 78,000 Stk

**04.5 Nachtzuschlag**
Zuschlag je Stunde auf den Stundensatz für Arbeiten außerhalb der Regelarbeitszeit werktags von 20:00 - 06:00 Uhr
Menge: 2,000 Stk

**04.6 Samstagszuschlag**
Zuschlag je Stunde auf den Stundensatz für Arbeiten außerhalb der Regelarbeitszeit samstags von 06:00 - 20:00 Uhr
Menge: 3,000 Stk

**04.7 Samstagnachtzuschlag**
Zuschlag je Stunde auf den Stundensatz für Arbeiten außerhalb der Regelarbeitszeit samstags von 00:00 - 06:00 Uhr und von 20:00 - 24:00 Uhr
Menge: 1,000 Stk

**04.8 Sonntagszuschlag**
Zuschlag je Stunde auf den Stundensatz für Arbeiten außerhalb der Regelarbeitszeit sonntags von 00:00 - 24:00 Uhr
Menge: 1,000 Stk

**04.9 Feiertagszuschlag**
Zuschlag je Stunde auf den Stundensatz für Arbeiten außerhalb der Regelarbeitszeit feiertags von 00:00 - 24:00 Uhr
Menge: 1,000 Stk

### Titel 05 Alarmierungsanlagen

**05.1 Stundensatz**
Arbeitszeit eine Stunde vor Ort, bis maximal drei Stunden
Bürozeiten zur Vor- oder Nachbereitung, Erstellung der Prüfberichte oder sonstiger Dokumentation sind einzukalkulieren und werden nicht gesondert vergütet.
Menge: 5,000 Stk

**05.2 Halbtagessatz**
Arbeitszeit 4 Stunden vor Ort
Bürozeiten zur Vor- oder Nachbereitung, Erstellung der Prüfberichte oder sonstiger Dokumentation sind einzukalkulieren und werden nicht gesondert vergütet.
Menge: 1,000 Stk

**05.3 Tagessatz**
Arbeitszeit 8 Stunden vor Ort
Bürozeiten zur Vor- oder Nachbereitung, Erstellung der Prüfberichte oder sonstiger Dokumentation sind einzukalkulieren und werden nicht gesondert vergütet.
Menge: 9,000 Stk

**05.4 Anfahrtspauschale**
Aufgrund der örtlichen Parkplatzsituation kann eine kostenfreie Parkmöglichkeit nicht garantiert werden. Die ggf. anfallenden Kosten für eine Parkhausnutzung sind in die Anfahrt einzukalkulieren.
Menge: 12,000 Stk

**05.5 Nachtzuschlag**
Zuschlag je Stunde auf den Stundensatz für Arbeiten außerhalb der Regelarbeitszeit werktags von 20:00 - 06:00 Uhr
Menge: 2,000 Stk

**05.6 Samstagszuschlag**
Zuschlag je Stunde auf den Stundensatz für Arbeiten außerhalb der Regelarbeitszeit samstags von 06:00 - 20:00 Uhr
Menge: 3,000 Stk

**05.7 Samstagnachtzuschlag**
Zuschlag je Stunde auf den Stundensatz für Arbeiten außerhalb der Regelarbeitszeit samstags von 00:00 - 06:00 Uhr und von 20:00 - 24:00 Uhr
Menge: 1,000 Stk

**05.8 Sonntagszuschlag**
Zuschlag je Stunde auf den Stundensatz für Arbeiten außerhalb der Regelarbeitszeit sonntags von 00:00 - 24:00 Uhr
Menge: 1,000 Stk

**05.9 Feiertagszuschlag**
Zuschlag je Stunde auf den Stundensatz für Arbeiten außerhalb der Regelarbeitszeit feiertags von 00:00 - 24:00 Uhr
Menge: 1,000 Stk
